# Mecanismo 540Ab MAX, referencia 1812 de Fermax - de Fermax

- Propiedad del archivo: CONSTRUNARIO
- Formato: FIEBDC-3/2012
- Programa: Construnario Versión 3.51
- Fecha de los precios: 08/01/2024
- Divisa: EUR

**FMX01812** u Mecanismo 540Ab MAX, referencia 1812 de Fermax - de Fermax
Precio: 32.00
Mecanismo 540Ab MAX Código EAN: 8424299018126
