# Abrepuertas 990AB-L22 MAX, referencia 1823 de Fermax - de Fermax

- Propiedad del archivo: CONSTRUNARIO
- Formato: FIEBDC-3/2012
- Programa: Construnario Versión 3.51
- Fecha de los precios: 08/01/2024
- Divisa: EUR

**FMX01823** u Abrepuertas 990AB-L22 MAX, referencia 1823 de Fermax - de Fermax
Precio: 45.00
Abrepuertas 990AB-L22 MAX (armadura larga L22) Código EAN: 8424299018232
