# Abrepuertas 990AB-P22 12-24V MAX, referencia 1824 de Fermax - de Fermax

- Propiedad del archivo: CONSTRUNARIO
- Formato: FIEBDC-3/2012
- Programa: Construnario Versión 3.51
- Fecha de los precios: 08/01/2024
- Divisa: EUR

**FMX01824** u Abrepuertas 990AB-P22 12-24V MAX, referencia 1824 de Fermax - de Fermax
Precio: 41.00
Abrepuertas 990AB-P22 12-24V MAX. Armadura corta P22 Código EAN: 8424299018249
