# Relé funciones adicionales, referencia 2013 de Fermax - de Fermax

- Propiedad del archivo: CONSTRUNARIO
- Formato: FIEBDC-3/2012
- Programa: Construnario Versión 3.51
- Fecha de los precios: 08/01/2024
- Divisa: EUR

**FMX02013** u Relé funciones adicionales, referencia 2013 de Fermax - de Fermax
Precio: 43.00
Necesario para activar un dispositivo externo (luz de cortesía, segunda puerta, etc) desde el botón correspondiente (botón adicional) situado en el teléfono o monitor. De reducido tamaño permiten su instalación en registros eléctricos. Se pueden empotrar en cajas estándar de 10x10 cm. Disponen de tiras adhesivas para su fijación, o bien, se pueden atornillar directamente a la pared. ESPECIFICACIONES TÉCNICAS Operaciones máximas/segundo: 20 Alimentación: Bornas “+18V” y “3” = +18 Vdc Bornas “3” y “4” = 8 – 12 Vdc / Vac Consumo: Reposo: 0 mA - Activo: 70 mA Temperatura de funcionamiento: -30°C +65 °C, HR 90% sin condensación Dimensiones: 61,3 x 68.6 x 20.4 mm (ALxANxProf) Contactos: Voltaje máximo conmutable: 220 Vac (1 A) 36 Vdc (2 A) Dimensiones: 62x70x20 mm ( (alto-ancho-profundo). Peso: 0,05498 kg Medidas del producto embalado: 9x6,4x2,4 cm EAN 13: 8424299020136 Código EAN: 8424299020136
