# Módulo batería de emergencia, referencia 2060 de Fermax. 12 VDC - de Fermax

- Propiedad del archivo: CONSTRUNARIO
- Formato: FIEBDC-3/2012
- Programa: Construnario Versión 3.51
- Fecha de los precios: 08/01/2024
- Divisa: EUR

**FMX02060** u Módulo batería de emergencia, referencia 2060 de Fermax. 12 VDC - de Fermax
Precio: 134.00
ESPECIFICACIONES TÉCNICAS Peso: 0,2503344 kg Medidas del producto embalado: 6,4x10,8x9,6 cm EAN 13: 8424299020600 Código EAN: 8424299020600
