# Prolongador de llamada teléfono con zumbador, referencia 2068 de Fermax - de Fermax

- Propiedad del archivo: CONSTRUNARIO
- Formato: FIEBDC-3/2012
- Programa: Construnario Versión 3.51
- Fecha de los precios: 08/01/2024
- Divisa: EUR

**FMX02068** u Prolongador de llamada teléfono con zumbador, referencia 2068 de Fermax - de Fermax
Precio: 30.00
Equipo que permite escuchar el timbre de llamada del portero/videoportero desde un lugar distinto al que está ubicado el teléfono o monitor. Sistema Convencional: emplea hilos comunes a toda la instalación más 1 hilo de llamada (o retorno de llamada) por vivienda. Recomendado en edificios de tamaño pequeño/medio (hasta 50 vecinos aprox.), con varios accesos y central de conserjería. Para urbanizaciones con entrada general y bloques interiores. Cableado: - Portero: 4 hilos comunes + N (1 hilo de llamada por vivienda). - Videoportero: 7 hilos comunes + 1 coaxial de video+ N (1 hilo de llamada por vivienda). Máxima distancia en la instalación en función de la sección del cable empleado (consultar manuales técnicos) ESPECIFICACIONES TÉCNICAS Instalación: 2 hilos Dimensiones: 75x75x25 mm Alimentación del sistema: - Audio: 12 Vac - Video: 18 Vdc Código EAN: 8424299020686
