# Juego de separadores para caja de empotrar modelo Bruto/Marine, referencia 2289 de Fermax - de Fermax

- Propiedad del archivo: CONSTRUNARIO
- Formato: FIEBDC-3/2012
- Programa: Construnario Versión 3.51
- Fecha de los precios: 08/01/2024
- Divisa: EUR

**FMX02289** u Juego de separadores para caja de empotrar modelo Bruto/Marine, referencia 2289 de Fermax - de Fermax
Precio: 5.00
Juego de separadores para caja de empotrar modelo Bruto/Marine, referencia 2289 de Fermax Tecnología: GENERICA Peso: 0,101 kg Medidas del producto embalado: 1,5x7x6 cm Código EAN: 8424299022895
