# Teclado programación Private, referencia 2306 de Fermax - de Fermax

- Propiedad del archivo: CONSTRUNARIO
- Formato: FIEBDC-3/2012
- Programa: Construnario Versión 3.51
- Fecha de los precios: 08/01/2024
- Divisa: EUR

**FMX02306** u Teclado programación Private, referencia 2306 de Fermax - de Fermax
Precio: 206.00
El TECLADO de PROGRAMACIÓN MANUAL es para el servicio de mantenimiento. Teclado utilizado para dar de baja manualmente una tarjeta extraviada desde el propio lector. ESPECIFICACIONES TÉCNICAS Peso: 0,400 kg Medidas del producto embalado: 6x12,5x8 cm EAN 13: 8424299023069 Código EAN: 8424299023069
