# Tarjeta de proximidad EM con banda, referencia 2336 de Fermax - de Fermax

- Propiedad del archivo: CONSTRUNARIO
- Formato: FIEBDC-3/2012
- Programa: Construnario Versión 3.51
- Fecha de los precios: 08/01/2024
- Divisa: EUR

**FMX02336** u Tarjeta de proximidad EM con banda, referencia 2336 de Fermax - de Fermax
Precio: 4.00
Tarjeta de proximidad EM con banda Código EAN: 8424299023366
