# Activador de luces-timbre VDS, referencia 2438 de Fermax - de Fermax

- Propiedad del archivo: CONSTRUNARIO
- Formato: FIEBDC-3/2012
- Programa: Construnario Versión 3.51
- Fecha de los precios: 08/01/2024
- Divisa: EUR

**FMX02438** u Activador de luces-timbre VDS, referencia 2438 de Fermax - de Fermax
Precio: 63.00
Para instalaciones que precisen de indicaciones de gran potencia cuando se recibe una llamada. Este equipo puede activar un timbre, una sirena o una bombilla cuando se presiona el pulsador de la llamada de la placa de calle. De reducido tamaño permiten su instalación en registros eléctricos. Se pueden empotrar en cajas estándar de 10x10 cm. Disponen de tiras adhesivas para su fijación, o bien, se pueden atornillar directamente a la pared. Sistema VDS: Sistema de portero y videoportero de instalación simplificada, que no emplea hilos de llamada por vivienda. La llamada se efectúa mediante la transmisión de un código de llamada digital generado por el amplificador VDS. - En obra nueva, la instalación puede realizarse con el siguiente tipo de cableado: UTP CAT5 / 5 Hilos / 3 hilos + Coaxial (video). Permite gestionar edificios de hasta 199 viviendas, 2 accesos de entrada y central de conserjería. Distancia máxima desde primer acceso a última vivienda: 200 m. - En reposición, se puede realizar el cambio de portero analógico a videoportero aprovechando el cableado existente. La capacidad y distancia del sistema dependerá del cableado de la instalación. El amplificador VDS incluye de serie sintetizador de voz. Al accionarse el abrepuertas se emite un mensaje: "puerta abierta, cierre después de entrar". Los terminales de vivienda requieren de una sencilla programación que se realiza desde la placa de calle. Mediante esta programación se asigna a cada terminal (teléfono o monitor) un código de llamada. La comunicación es privada. Cableado Audio: bus de 3 hilos. Video: UTP CAT5 / 5 Hilos / 3 hilos + Coaxial (video). Distancia máxima desde primer acceso a última vivienda: 200 m. ESPECIFICACIONES TÉCNICAS Alimentación:110Vac - 240 Vac. Consumo Máx:2A Fusible: 2A, 220Vac Dimensiones: 62x70x20 mm ( (alto-ancho-profundo). Alimentación del sistema: 18 Vdc Peso: 0,09498 kg Medidas del producto embalado: 2,5x7,5x7,2 cm EAN 13: 8424299024387 Código EAN: 8424299024387
