# Módulo extensión 16 llamadas, referenvia 2441 de Fermax - de Fermax

- Propiedad del archivo: CONSTRUNARIO
- Formato: FIEBDC-3/2012
- Programa: Construnario Versión 3.51
- Fecha de los precios: 08/01/2024
- Divisa: EUR

**FMX02441** u Módulo extensión 16 llamadas, referenvia 2441 de Fermax - de Fermax
Precio: 48.00
Modulo de extensión de llamadas, para placas VDS City y MDS City. Se instala dentro de la caja de empotrar. ESPECIFICACIONES TÉCNICAS Peso: 0,100 kg Medidas del producto embalado: 6,2x11,3x7,3 cm EAN 13: 8424299024417 Código EAN: 8424299024417
