# Distribuidor vídeo 2 salidas, referencia 2448 de Fermax - de Fermax

- Propiedad del archivo: CONSTRUNARIO
- Formato: FIEBDC-3/2012
- Programa: Construnario Versión 3.51
- Fecha de los precios: 08/01/2024
- Divisa: EUR

**FMX02448** u Distribuidor vídeo 2 salidas, referencia 2448 de Fermax - de Fermax
Precio: 42.00
Realizan la distribución de video en varias salidas. Se debe emplear en todas las bifurcaciones de la señal de video. Disponibles de 2 y 4 salidas. De reducido tamaño permiten su instalación en registros eléctricos. Se pueden empotrar en cajas estándar de 10x10 cm. Disponen de tiras adhesivas para su fijación, o bien, se pueden atornillar directamente a la pared. Sistema Convencional: emplea hilos comunes a toda la instalación más 1 hilo de llamada (o retorno de llamada) por vivienda. Recomendado en edificios de tamaño pequeño/medio (hasta 50 vecinos aprox.), con varios accesos y central de conserjería. Para urbanizaciones con entrada general y bloques interiores. Cableado: - Portero: 4 hilos comunes + N (1 hilo de llamada por vivienda). - Videoportero: 7 hilos comunes + 1 coaxial de video+ N (1 hilo de llamada por vivienda). Máxima distancia en la instalación en función de la sección del cable empleado (consultar manuales técnicos) ESPECIFICACIONES TÉCNICAS Los distribuidores incorporan una resistencia de carga de 75 ohms, que será preciso cortar sólo cuando la salida de paso nº 1 esté siendo utilizada, es decir, se cortará en todos los distribuidores en cascada, salvo en el último de la troncal. Alimentación: - por Ct (4): 8-14 Vdc. - por (+18): 15-24 Vdc. Impedancia de entrada: 75 ohms. Entrada video: 0,8-1,6 Vpp Dimensiones: 62x85x20 mm ( (alto-ancho-profundo). Alimentación del sistema: - Audio: 12 Vac - Video: 18 Vdc Peso: 0,1013 kg Medidas del producto embalado: 6,2x11,3x7,3 cm EAN 13: 8424299024486 Código EAN: 8424299024486
