# Módulo cambiador Vídeo VDS, referencia 2450 de Fermax - de Fermax

- Propiedad del archivo: CONSTRUNARIO
- Formato: FIEBDC-3/2012
- Programa: Construnario Versión 3.51
- Fecha de los precios: 08/01/2024
- Divisa: EUR

**FMX02450** u Módulo cambiador Vídeo VDS, referencia 2450 de Fermax - de Fermax
Precio: 71.00
El módulo cambiador se requiere en instalaciones con dos accesos de video, es decir, en instalaciones con 2 placas de calle de videoportero o placa de videoportero más cámara auxiliar. No es necesario en instalaciones en la que alguno de los accesos sea sólo de audio. Su misión es la de seleccionar la señal de video de la placa desde donde se ha efectuado la llamada. Esta selección se hace mediante una señal (un negativo) que envía dicha placa a través del hilo «S» que conecta la placa con el cambiador. Formato carril DIN-10 para facilitar su instalación en el interior de una caja de equipos eléctricos, o bien, se pueden atornillar directamente sobre la pared. Sistema VDS: Sistema de portero y videoportero de instalación simplificada, que no emplea hilos de llamada por vivienda. La llamada se efectúa mediante la transmisión de un código de llamada digital generado por el amplificador VDS. - En obra nueva, la instalación puede realizarse con el siguiente tipo de cableado: UTP CAT5 / 5 Hilos / 3 hilos + Coaxial (video). Permite gestionar edificios de hasta 199 viviendas, 2 accesos de entrada y central de conserjería. Distancia máxima desde primer acceso a última vivienda: 200 m. - En reposición, se puede realizar el cambio de portero analógico a videoportero aprovechando el cableado existente. La capacidad y distancia del sistema dependerá del cableado de la instalación. El amplificador VDS incluye de serie sintetizador de voz. Al accionarse el abrepuertas se emite un mensaje: "puerta abierta, cierre después de entrar". Los terminales de vivienda requieren de una sencilla programación que se realiza desde la placa de calle. Mediante esta programación se asigna a cada terminal (teléfono o monitor) un código de llamada. La comunicación es privada. Cableado Audio: bus de 3 hilos. Video: UTP CAT5 / 5 Hilos / 3 hilos + Coaxial (video). Distancia máxima desde primer acceso a última vivienda: 200 m. ESPECIFICACIONES TÉCNICAS Conexiones: ENTRADA VIDEO 1 (V). Conexión de video procedente de la placa 1. ENTRADA VIDEO 2 (Vi). Conexión de video procedente de la placa 2 o cámara auxiliar. SALIDA VIDEO a los monitores de la instalación. Dimensiones DIN 10: 175x 90 x60 mm Alimentación del sistema: 18 Vdc Peso: 0,098 kg Medidas del producto embalado: 2,5x9x6,5 cm EAN 13: 8424299024509 Código EAN: 8424299024509
