# Inyerface PC Decoder, referencia 2466 de Fermax - de Fermax

- Propiedad del archivo: CONSTRUNARIO
- Formato: FIEBDC-3/2012
- Programa: Construnario Versión 3.51
- Fecha de los precios: 08/01/2024
- Divisa: EUR

**FMX02466** u Inyerface PC Decoder, referencia 2466 de Fermax - de Fermax
Precio: 128.00
Interfaz que permite la conexión local entre el PC (puerto serie) y la instalación, pudiendo de esta forma configurar, controlar y gestionar las instalaciones. Empleado para mantenimiento de instalaciones que no tengan el PC permanentemente conectado, como herramienta de instalador. Código EAN: 8424299024660
