# Módulo conexión para conserjeria VDS, referencia 2492 de Fermax - de Fermax

- Propiedad del archivo: CONSTRUNARIO
- Formato: FIEBDC-3/2012
- Programa: Construnario Versión 3.51
- Fecha de los precios: 08/01/2024
- Divisa: EUR

**FMX02492** u Módulo conexión para conserjeria VDS, referencia 2492 de Fermax - de Fermax
Precio: 125.00
Se requiere para instalar una conserjería VDS en una instalación con placas de calle. La instalación si es de video debe estar desarrollada con cable coaxial. Este módulo no se debe utilizar sin este tipo de cable. Este módulo permite seleccionar los dispositivos activos y establecer la comunicación entre ellos: - Conserjería <-->Terminales de vivienda. - Conserjería <-->Placa. - Placas <-->Terminales de vivienda. En instalaciones sin placas de calle, la instalación de la conserjería no requiere del módulo de conexiones. ESPECIFICACIONES TÉCNICAS Peso: 0,2932344 kg Medidas del producto embalado: 6,5x18x10 cm EAN 13: 8424299024929 Código EAN: 8424299024929
