# Conserjería modelo Citymax VDS, referencia 2536 de Fermax - de Fermax

- Propiedad del archivo: CONSTRUNARIO
- Formato: FIEBDC-3/2012
- Programa: Construnario Versión 3.51
- Fecha de los precios: 08/01/2024
- Divisa: EUR

**FMX02536** u Conserjería modelo Citymax VDS, referencia 2536 de Fermax - de Fermax
Precio: 1174.00
La nueva conserjería CityMax dispone de una pantalla de 4”, teclado de marcación (ubicado debajo del brazo del teléfono) y botones de acceso rápido a funciones para una fácil y cómoda gestión de la instalación y de la conserjería. De formato extraplano, fabricada en plástico ABS de alto impacto y con un acabado tipo pulido espejo para una fácil limpieza, Incluye soporte de sobremesa. Permite instalación de superficie. Esencialmente, la Central de Conserjería hace de "filtro" entre los visitantes a un edificio y los vecinos del mismo. Durante su funcionamiento normal, las llamadas que se hacen desde cualquier placa de calle de acceso al edificio son recibidas en la Central de Conserjería, pudiendo el conserje anunciar la visita al correspondiente vecino, pasarle la llamada, o bien atenderla él personalmente. La conserjería a través del display que incorpora, informa de todas las incidencias y actuaciones de la instalación: procedencia de llamada, tipo de llamada, llamada en curso, llamadas pendientes, última comunicación, etc. La conserjería dispone de varios modos de funcionamiento. La conserjería puede comunicarse con cualquier acceso (placa de calle) o vivienda. Sistema VDS: Sistema de portero y videoportero de instalación simplificada, que no emplea hilos de llamada por vivienda. La llamada se efectúa mediante la transmisión de un código de llamada digital generado por el amplificador VDS. - En obra nueva, la instalación puede realizarse con el siguiente tipo de cableado: UTP CAT5 / 5 Hilos / 3 hilos + Coaxial (video). Permite gestionar edificios de hasta 199 viviendas, 2 accesos de entrada y central de conserjería. Distancia máxima desde primer acceso a última vivienda: 200 m. - En reposición, se puede realizar el cambio de portero analógico a videoportero aprovechando el cableado existente. La capacidad y distancia del sistema dependerá del cableado de la instalación. El amplificador VDS incluye de serie sintetizador de voz. Al accionarse el abrepuertas se emite un mensaje: "puerta abierta, cierre después de entrar". Los terminales de vivienda requieren de una sencilla programación que se realiza desde la placa de calle. Mediante esta programación se asigna a cada terminal (teléfono o monitor) un código de llamada. La comunicación es privada. Cableado Audio: bus de 3 hilos. Video: UTP CAT5 / 5 Hilos / 3 hilos + Coaxial (video). Distancia máxima desde primer acceso a última vivienda: 200 m. ESPECIFICACIONES TÉCNICAS Instalación sobremesa y superficie. Dimensiones: 211x211x60 mm (alto-ancho-profundo). Alimentación del sistema: 18 Vdc Botón de abrepuertas. Display: Ofrece diversa información durante el manejo de la Central de Conserjería. Tecla de comunicación Conserje –Vivienda Tecla de comunicación Placa de Calle –Vivienda Tecla de comunicación Conserje –Placa de Calle Teclado de marcación. Se localiza debajo del brazo del teléfono. Sirve para introducir el número de teléfono de la vivienda a llamar, consultar la cola de llamadas, etc. Teclas de búsqueda: Permiten buscar el nombre del vecino al que se desea llamar. Tecla llamada (campana): Para llamar a los teléfonos de las viviendas o a otras conserjerías. Peso: 2,2992 kg Medidas del producto embalado: 24,5x28,8x26 cm EAN 13: 8424299025360 Código EAN: 8424299025360
