# Cable de conexión para placa modeloSkyline, referencia 2541 de Fermax. VDS/BUS2 6H - de Fermax

- Propiedad del archivo: CONSTRUNARIO
- Formato: FIEBDC-3/2012
- Programa: Construnario Versión 3.51
- Fecha de los precios: 08/01/2024
- Divisa: EUR

**FMX02541** u Cable de conexión para placa modeloSkyline, referencia 2541 de Fermax. VDS/BUS2 6H - de Fermax
Precio: 9.00
Peso: 0,02488 kg Medidas del producto embalado: 7,2x6,3x2,4 cm EAN 13: 8424299025414 Código EAN: 8424299025414
