# Cable de conexión placas City 5H, referencia 2542 de Fermax - de Fermax

- Propiedad del archivo: CONSTRUNARIO
- Formato: FIEBDC-3/2012
- Programa: Construnario Versión 3.51
- Fecha de los precios: 08/01/2024
- Divisa: EUR

**FMX02542** u Cable de conexión placas City 5H, referencia 2542 de Fermax - de Fermax
Precio: 12.00
Se requiere un cable por cada marco adicional para conectar los módulos de pulsadores entre ambos marcos. Miden 70cm. Código EAN: 8424299025421
