# Cable conexión Skyline 4+N 7H, referencia 2543 de Fermax - de Fermax

- Propiedad del archivo: CONSTRUNARIO
- Formato: FIEBDC-3/2012
- Programa: Construnario Versión 3.51
- Fecha de los precios: 08/01/2024
- Divisa: EUR

| Código | Ud | Descripción | Precio |
|---|---|---|---|
| FMX02543 | u | Cable conexión Skyline 4+N 7H, referencia 2543 de Fermax - de Fermax | 18.00 |
