# Abrepuertas MOD.410ND-412-L22 MAX, referencia 2810 de Fermax - de Fermax

- Propiedad del archivo: CONSTRUNARIO
- Formato: FIEBDC-3/2012
- Programa: Construnario Versión 3.51
- Fecha de los precios: 08/01/2024
- Divisa: EUR

**FMX02810** u Abrepuertas MOD.410ND-412-L22 MAX, referencia 2810 de Fermax - de Fermax
Precio: 42.00
mpotrar. El abrepuertas eléctrico de empotrar es un dispositivo que se instala en el marco de la puerta para controlar su apertura desde un lugar remoto mediante un dispositivo eléctrico. En una instalación de portero electrónico es posible activar el abrepuertas de la entrada al edificio y permitir el acceso de la visita desde el teléfono o monitor de la vivienda al presionar el botón ´llave´ de abrepuertas. Un abrepuertas de empotrar está compuesto por un mecanismo eléctrico y una armadura. SERIE 410 Este abrepuertas está compuesto por un mecanismo eléctrico serie 410, cuyas dimensiones son: 67(V)x16,4(H)mmx28(P)mm. Recomendable para reposición. El abrepuerta incluye el mecanísmo con un ancho de frontal de 16,5mm. Se instala en perfiles de aluminio y PVC de reducido tamaño. Incluye pestillo RADIAL que permite girar el pestillo sobre su propio eje sin tener que efectuar corte lateral en el marco de la puerta, lo que no es posible en abrepuertas con pestillo tradicional. Su versión estandar ofrece pestillo ajustable MAX, que permite el ajuste entre el pestillo y el resbalón de 1mm, en el proceso de instalación.
Incluye: Reversible (DIN Derecha o DIN Izquierda). Permite la apertura tanto a derechas como a izquierdas. Simétrico. Permite cambiar de mano manteniendo la simetría del cuerpo. NORMATIVA DIN La NORMATIVA DIN establece el sentido de apertura de la puerta y denomina el tipo de abrepuertas instalado. Observando la puerta desde el lado en el que las bisagras son visibles: -Si las bisagras están a la izquiera del observador, se trata de un abrepuertas DIN Izquierda. -Si las bisagras están a la derecha del observador, se trata de un abrepuertas DIN Derecha. Hay varios tipos de mecanismos de abrepuertas, depende del TIPO DE FUNCIONAMIENTO que se necesite. TIPO N-412_NORMAL 12Vdc: • N-412 (Funcionamiento Normal y activación a 12 Vdc): el abrepuertas se desbloquea durante el tiempo que se le aplica una tensión de 12 Vdc. D DESBLOQUEO El abrepuertas incluye una palanca de desbloqueo manual, que inhibe su funcionamiento, permitiendo el acceso libre. MAX PESTILLO AJUSTABLE: El abrepuertas incluye un pestillo ajustable, permitiendo un ajuste exacto entre el pestillo y el resbalón de la cerradura, con un margen de 4mm. Permite que la hoja de la puerta no presione el pestillo del abrepuertas. Armadura de empotrar Tipo L22. Para puertas con entrada de cerrojo. Embellecedor metálico tipo L22 que unido a un mecanismo eléctrico forma un abrepuertas de empotrar. Recomendado para perfiles de aluminio y PVC de reducido tamaño al tener un ancho más reducido que el estandar. Dimensiones: 22(H)x250(V)mm. Código EAN: 8424299028101
