# Armadura tipo MX acero inoxidable, referencia 2868 de Fermax - de Fermax

- Propiedad del archivo: CONSTRUNARIO
- Formato: FIEBDC-3/2012
- Programa: Construnario Versión 3.51
- Fecha de los precios: 08/01/2024
- Divisa: EUR

**FMX02868** u Armadura tipo MX acero inoxidable, referencia 2868 de Fermax - de Fermax
Precio: 8.00
Armadura de empotrar Tipo MX. Para puertas con entrada de cerrojo. Embellecedor metálico de acero inoxidable tipo MX que unido a un mecanismo eléctrico forma un abrepuertas de empotrar. Dimensiones: 25(H)x250(V)mm. Código EAN: 8424299028682
