# Armadura larga tipo L22, referencia 2892 de Fermax - de Fermax

- Propiedad del archivo: CONSTRUNARIO
- Formato: FIEBDC-3/2012
- Programa: Construnario Versión 3.51
- Fecha de los precios: 08/01/2024
- Divisa: EUR

**FMX02892** u Armadura larga tipo L22, referencia 2892 de Fermax - de Fermax
Precio: 6.00
Armadura de empotrar Tipo L22. Para puertas con entrada de cerrojo. Embellecedor metálico tipo L22 que unido a un mecanismo eléctrico forma un abrepuertas de empotrar. Recomendado para perfiles de aluminio y PVC de reducido tamaño al tener un ancho más reducido que el estandar. Dimensiones: 22(H)x250(V)mm. Código EAN: 8424299028927
