# Mecanismo modelo 410AD MAX, referencia 2914 de Fermax - de Fermax

- Propiedad del archivo: CONSTRUNARIO
- Formato: FIEBDC-3/2012
- Programa: Construnario Versión 3.51
- Fecha de los precios: 08/01/2024
- Divisa: EUR

**FMX02914** u Mecanismo modelo 410AD MAX, referencia 2914 de Fermax - de Fermax
Precio: 42.00
El MECANISMO eléctrico es un dispositivo que se instala en el marco de la puerta para controlar su apertura desde un lugar remoto mediante un dispositivo eléctrico. En una instalación de portero electrónico es posible activar el mecanismo de la entrada al edificio y permitir el acceso de la visita desde el teléfono o monitor de la vivienda al presionar el botón ´llave´ de abrepuertas. Un abrepuertas está compuesto por un mecanismo eléctrico y una armadura o funda dependiendo si es de empotrar o superficie. SERIE 410 Mecanismo eléctrico serie 410, cuyas dimensiones son: 67(V)x16,4(H)mmx28(P)mm. Recomendable para marcos de perfil Europeo de aluminio o PVC. Mecanismo con frontal de 16,4mm. Incluye pestillo RADIAL que permite girar el pestillo sobre su propio eje sin tener que efectuar corte lateral en el marco de la puerta, lo que no es posible en abrepuertas con pestillo tradicional. Su versión estandar ofrece pestillo ajustable MAX, que permite el ajuste entre el pestillo y el resbalón de 1mm, en el proceso de instalación. Se recomienda su instalación de empotrar con la armadura corta P22 ref. 2894 de anchura especial de 22mm o para puertas con entrada de cerrojo la armadura larga L22 REF. 2892, también de 22mm de ancho. Reversible (DIN Derecha o DIN Izquierda). Permite la apertura tanto a derechas como a izquierdas. Simétrico. Permite cambiar de mano manteniendo la simetría del cuerpo. NORMATIVA DIN La NORMATIVA DIN establece el sentido de apertura de la puerta y denomina el tipo de abrepuertas instalado. Observando la puerta desde el lado en el que las bisagras son visibles: -Si las bisagras están a la izquiera del observador, se trata de un abrepuertas DIN Izquierda. -Si las bisagras están a la derecha del observador, se trata de un abrepuertas DIN Derecha. Hay varios tipos de mecanismos de abrepuertas, depende del TIPO DE FUNCIONAMIENTO que se necesite. TIPO A_AUTOMÁTICO 12Vac: • A (Funcionamiento Automático y activación a 12 Vac): el abrepuertas se desbloquea automáticamente al recibir un impulso de tensión de 12Vac. El abrepuertas se vuelve a bloquear una vez se deja de dar tensión y mecánicamente se abre y cierra de nuevo la puerta. Para una correcta instalación el teton automático debe estar presionado unos 3mm por el resbalon de la puerta una vez este cerrada. D DESBLOQUEO El abrepuertas incluye una palanca de desbloqueo manual, que inhibe su funcionamiento, permitiendo el acceso libre. MAX PESTILLO AJUSTABLE: El abrepuertas incluye un pestillo ajustable, permitiendo un ajuste exacto entre el pestillo y el resbalón de la cerradura, con un margen de 4mm. Permite que la hoja de la puerta no presione el pestillo del abrepuertas. Código EAN: 8424299029146
