# Contacto triple 3 C, referencia 2922 de Fermax - de Fermax

- Propiedad del archivo: CONSTRUNARIO
- Formato: FIEBDC-3/2012
- Programa: Construnario Versión 3.51
- Fecha de los precios: 08/01/2024
- Divisa: EUR

**FMX02922** u Contacto triple 3 C, referencia 2922 de Fermax - de Fermax
Precio: 16.00
Los contactos con muelles se empotran en el marco y en la hoja de la puerta respectivamente sin dejar cables visibles, proporcionando una conexión fiable. Cuando la puerta esta cerrada, los pistones que presionan contra la otra mitad, mantienen la continuidad eléctrica deseada. Poder de ruptura aproximada: 1,5 Amperios. Código EAN: 8424299029221
