# Abrepuertas N-2003 aluminio anodizado, referencia 2940 de Fermax - de Fermax

- Propiedad del archivo: CONSTRUNARIO
- Formato: FIEBDC-3/2012
- Programa: Construnario Versión 3.51
- Fecha de los precios: 08/01/2024
- Divisa: EUR

**FMX02940** u Abrepuertas N-2003 aluminio anodizado, referencia 2940 de Fermax - de Fermax
Precio: 26.00
Superficie. El abrepuertas eléctrico de superficie es un dispositivo que se instala en el marco de la puerta para controlar su apertura desde un lugar remoto mediante un dispositivo eléctrico. En una instalación de portero electrónico es posible activar el abrepuertas de la entrada al edificio y permitir el acceso de la visita desde el teléfono o monitor de la vivienda al presionar el botón ´llave´ de abrepuertas. Un abrepuertas de superficie está compuesto por un mecanismo eléctrico y una funda. Reversible (DIN Derecha o DIN Izquierda). Permite la apertura tanto a derechas como a izquierdas. No simétrico. Permite cambiar de mano pero teniendo en cuenta que el cuerpo no guarda simetría con el cambio de DIN DERECHA a DIN IZQUIERDA. NORMATIVA DIN La NORMATIVA DIN establece el sentido de apertura de la puerta y denomina el tipo de abrepuertas instalado. Observando la puerta desde el lado en el que las bisagras son visibles: -Si las bisagras están a la izquierda del observador, se trata de un abrepuertas DIN Izquierda. -Si las bisagras están a la derecha del observador, se trata de un abrepuertas DIN Derecha. Hay varios tipos de mecanismos de abrepuertas, depende del TIPO DE FUNCIONAMIENTO que se necesite. TIPO N_NORMAL 12Vac: • N (Funcionamiento Normal y activación a 12 Vac): el abrepuertas se desbloquea durante el tiempo que se le aplica una tensión de 12 Vac. Funda de sujeción oculta con tapa angular y aleta de sujeción. Permite la instalación tanto de superficie como de empotrar, al añadir al conjunto una armadura. Código EAN: 8424299029405
