# Armadura tipo P gris, referencia 2974 de Fermax - de Fermax

- Propiedad del archivo: CONSTRUNARIO
- Formato: FIEBDC-3/2012
- Programa: Construnario Versión 3.51
- Fecha de los precios: 08/01/2024
- Divisa: EUR

**FMX02974** u Armadura tipo P gris, referencia 2974 de Fermax - de Fermax
Precio: 4.00
Armadura de empotrar Tipo P. Para puertas de paso. Embellecedor metálico gris tipo P que unido a un mecanismo eléctrico forma un abrepuertas de empotrar. Dimensiones: 25(H)x130(V) mm. Código EAN: 8424299029740
