# Abrepuertas 8000N con cadena, referencia 2984 de Fermax - de Fermax

- Propiedad del archivo: CONSTRUNARIO
- Formato: FIEBDC-3/2012
- Programa: Construnario Versión 3.51
- Fecha de los precios: 08/01/2024
- Divisa: EUR

**FMX02984** u Abrepuertas 8000N con cadena, referencia 2984 de Fermax - de Fermax
Precio: 49.00
MOD.8000 CON CADENA Serie con cadena para apertura de puertas dotadas de cerraduras de superficie con tirador. Serie P antipánico diseñada para adaptarse en puertas que lleven barras antipánico. Montaje de superficie y reversible. Reversible (DIN Derecha o DIN Izquierda). Permite la apertura tanto a derechas como a izquierdas. Hay varios tipos de mecanismos de abrepuertas, depende del TIPO DE FUNCIONAMIENTO que se necesite. TIPO N_NORMAL 12Vac: • N (Funcionamiento Normal y activación a 12 Vac): el abrepuertas se desbloquea durante el tiempo que se le aplica una tensión de 12 Vac. Código EAN: 8424299029849
