# Armadura larga tipo GE gris 12 mm, referencia 2985 de Fermax - de Fermax

- Propiedad del archivo: CONSTRUNARIO
- Formato: FIEBDC-3/2012
- Programa: Construnario Versión 3.51
- Fecha de los precios: 08/01/2024
- Divisa: EUR

**FMX02985** u Armadura larga tipo GE gris 12 mm, referencia 2985 de Fermax - de Fermax
Precio: 6.00
Armadura de empotrar Tipo GE. Para puertas con entrada de cerrojo. Embellecedor metálico tipo GE que unido a un mecanismo eléctrico forma un abrepuertas de empotrar. Dimensiones: 25(H)x250(V)mm. Código EAN: 8424299029856
