# Funda tipo 2006 gris, referencia 2987 de Fermax - de Fermax

- Propiedad del archivo: CONSTRUNARIO
- Formato: FIEBDC-3/2012
- Programa: Construnario Versión 3.51
- Fecha de los precios: 08/01/2024
- Divisa: EUR

**FMX02987** u Funda tipo 2006 gris, referencia 2987 de Fermax - de Fermax
Precio: 14.00
Funda de una sola pieza de 146mm. En GRIS. Sujeción vista sobre marco. Código EAN: 8424299029870
