# Abrepuertas 6000A gris, referencia 3005 de Fermax - de Fermax

- Propiedad del archivo: CONSTRUNARIO
- Formato: FIEBDC-3/2012
- Programa: Construnario Versión 3.51
- Fecha de los precios: 08/01/2024
- Divisa: EUR

**FMX03005** u Abrepuertas 6000A gris, referencia 3005 de Fermax - de Fermax
Precio: 54.00
Superficie. El abrepuertas eléctrico de superficie es un dispositivo que se instala en el marco de la puerta para controlar su apertura desde un lugar remoto mediante un dispositivo eléctrico. En una instalación de portero electrónico es posible activar el abrepuertas de la entrada al edificio y permitir el acceso de la visita desde el teléfono o monitor de la vivienda al presionar el botón ´llave´ de abrepuertas. Un abrepuertas de superficie está compuesto por un mecanismo eléctrico y una funda. SERIE 6000 SUPERFICIE CON ENTRADA DE CERROJOAbrepuertas de superficie con sujecion oculta, REVERSIBLE, para puertas con cerradura dotada de cerrojo.No permite funcionamiento invertido ni versión MAX. Reversible (DIN Derecha o DIN Izquierda). Permite la apertura tanto a derechas como a izquierdas. Simétrico. Permite cambiar de mano manteniendo la simetría del cuerpo. NORMATIVA DIN La NORMATIVA DIN establece el sentido de apertura de la puerta y denomina el tipo de abrepuertas instalado. Observando la puerta desde el lado en el que las bisagras son visibles: -Si las bisagras están a la izquiera del observador, se trata de un abrepuertas DIN Izquierda. -Si las bisagras están a la derecha del observador, se trata de un abrepuertas DIN Derecha. Hay varios tipos de mecanismos de abrepuertas, depende del TIPO DE FUNCIONAMIENTO que se necesite. TIPO N_NORMAL 12Vac: • N (Funcionamiento Normal y activación a 12 Vac): el abrepuertas se desbloquea durante el tiempo que se le aplica una tensión de 12 Vac. ESPECIFICACIONES TÉCNICAS Consumos: N, A 12Vac: 980mA N-412 12Vdc: 180mA. Dimensiones: 132(V)mmx51,4(H)mmx62(P)mm Peso: 0,598 kg Medidas del producto embalado: 5,5x13,5x6,5 cm EAN 13: 8424299030050 Código EAN: 8424299030050
