# Armadura tipo SX acero inoxidable, referencia 3049 de Fermax - de Fermax

- Propiedad del archivo: CONSTRUNARIO
- Formato: FIEBDC-3/2012
- Programa: Construnario Versión 3.51
- Fecha de los precios: 08/01/2024
- Divisa: EUR

**FMX03049** u Armadura tipo SX acero inoxidable, referencia 3049 de Fermax - de Fermax
Precio: 7.00
Armadura de empotrar tipo SX. Para puertas de paso. Embellecedor metálico de acero inoxidable tipo SX que unido a un mecanismo eléctrico forma un abrepuertas de empotrar. Dimensiones: 25(H)x160(V) mm. Código EAN: 8424299030494
