# Electromagnético empotrar 300 Kg, referencia 3050 de Fermax - de Fermax

- Propiedad del archivo: CONSTRUNARIO
- Formato: FIEBDC-3/2012
- Programa: Construnario Versión 3.51
- Fecha de los precios: 08/01/2024
- Divisa: EUR

**FMX03050** u Electromagnético empotrar 300 Kg, referencia 3050 de Fermax - de Fermax
Precio: 154.00
Permite cerrar la puerta sin cerradura tradicional. Se emplea también para retener las puertas abiertas por razones de seguridad. Funcionamiento Invertido 12V/24Vdc. El abrepuertas electromagnético libera la puerta cuando no se encuentra alimentado. Se compone de un electroimán, el cual se instala ene l marco de la puerta o acceso, y de placa metálica que se instala en la hoja móvil de la puerta. Al alimentar el electroimán se asegura el cierre con una fuerza de tracción del imán con la placa. Cuando el imán no se encuentra alimentado libera la puerta. Adecuada para instalaciones donde queremos ocultar el electroimán y para puertas correderas. Incluye instrucciones de montaje. ESPECIFICACIONES TÉCNICAS Consumos: 12Vdc: 500mA 24Vdc: 250mA. Dimensiones: 234(V)mmx38(H)mmx23(P)mm Peso: 1,894 kg Medidas del producto embalado: 3,5x28,9x10,3 cm EAN 13: 8424299030500 Código EAN: 8424299030500
