# Abrepuertas mode. PN (antipánico), referencia 3064 de Fermax - de Fermax

- Propiedad del archivo: CONSTRUNARIO
- Formato: FIEBDC-3/2012
- Programa: Construnario Versión 3.51
- Fecha de los precios: 08/01/2024
- Divisa: EUR

**FMX03064** u Abrepuertas mode. PN (antipánico), referencia 3064 de Fermax - de Fermax
Precio: 203.00
SERIE P ANTIPÁNICO (P) Serie antipánico diseñada para adaptarse en puertas que lleven barras antipánico con el resbalón en superficie con la barra. Montaje de superficie y reversible. Se suministra de serie en negro, junto con 8 suplementos de 2,5mm de grosor. Incluye pestillo cóncavo adaptable a un resbalón de barra antipánico. Reversible (DIN Derecha o DIN Izquierda). Permite la apertura tanto a derechas como a izquierdas. Simétrico. Permite cambiar de mano manteniendo la simetría del cuerpo. NORMATIVA DIN La NORMATIVA DIN establece el sentido de apertura de la puerta y denomina el tipo de abrepuertas instalado. Observando la puerta desde el lado en el que las bisagras son visibles: -Si las bisagras están a la izquiera del observador, se trata de un abrepuertas DIN Izquierda. -Si las bisagras están a la derecha del observador, se trata de un abrepuertas DIN Derecha. Hay varios tipos de mecanismos de abrepuertas, depende del TIPO DE FUNCIONAMIENTO que se necesite. TIPO N_NORMAL 12Vac: • N (Funcionamiento Normal y activación a 12 Vac): el abrepuertas se desbloquea durante el tiempo que se le aplica una tensión de 12 Vac. ESPECIFICACIONES TÉCNICAS Consumos: N 12Vac: 980mA N-412 12Vdc: 180mA. N-512 12Vdc: 150mA. N-424 24Vdc: 180mA. Dimensiones: 146(V)mmx40(H)mmx45(P)mm Peso: 1,185 kg Medidas del producto embalado: 3x15,2x8,5 cm EAN 13: 8424299030647 Código EAN: 8424299030647
