# Abrepuertas modelo PN-412 (antipánico), referencia 3065 de Fermax - de Fermax

- Propiedad del archivo: CONSTRUNARIO
- Formato: FIEBDC-3/2012
- Programa: Construnario Versión 3.51
- Fecha de los precios: 08/01/2024
- Divisa: EUR

**FMX03065** u Abrepuertas modelo PN-412 (antipánico), referencia 3065 de Fermax - de Fermax
Precio: 210.00
ERIE P ANTIPÁNICO (P) Serie antipánico diseñada para adaptarse en puertas que lleven barras antipánico con el resbalón en superficie con la barra. Montaje de superficie y reversible. Se suministra de serie en negro, junto con 8 suplementos de 2,5mm de grosor. Incluye pestillo cóncavo adaptable a un resbalón de barra antipánico. Reversible (DIN Derecha o DIN Izquierda). Permite la apertura tanto a derechas como a izquierdas. Simétrico. Permite cambiar de mano manteniendo la simetría del cuerpo. NORMATIVA DIN La NORMATIVA DIN establece el sentido de apertura de la puerta y denomina el tipo de abrepuertas instalado. Observando la puerta desde el lado en el que las bisagras son visibles: -Si las bisagras están a la izquiera del observador, se trata de un abrepuertas DIN Izquierda. -Si las bisagras están a la derecha del observador, se trata de un abrepuertas DIN Derecha. Hay varios tipos de mecanismos de abrepuertas, depende del TIPO DE FUNCIONAMIENTO que se necesite. TIPO N-412_NORMAL 12Vdc: • N-412 (Funcionamiento Normal y activación a 12 Vdc): el abrepuertas se desbloquea durante el tiempo que se le aplica una tensión de 12 Vdc. Código EAN: 8424299030654
