# Tubo flexible pasacables sup. X1 30 cm, referencia 3083 de Fermax - de Fermax

- Propiedad del archivo: CONSTRUNARIO
- Formato: FIEBDC-3/2012
- Programa: Construnario Versión 3.51
- Fecha de los precios: 08/01/2024
- Divisa: EUR

**FMX03083** u Tubo flexible pasacables sup. X1 30 cm, referencia 3083 de Fermax - de Fermax
Precio: 25.00
Tubo pasacables flexible de alta calidad (de acero inoxidable) para montar en superficie mediante los capuchones externos. De aplicación cuando no es factible empotrar contactos en el marco o en la puerta. ESPECIFICACIONES TÉCNICAS El diámetro del pasacables flexible ref. 3083 es: -Diámetro exterior 10.5mm -Diámetro interior 8mm Peso: 0,084 kg Medidas del producto embalado: 1x15x16 cm EAN 13: 8424299030838 Código EAN: 8424299030838
