# Abrepuertas 300AD-412-S, referencia 3093 de Fermax - de Fermax

- Propiedad del archivo: CONSTRUNARIO
- Formato: FIEBDC-3/2012
- Programa: Construnario Versión 3.51
- Fecha de los precios: 08/01/2024
- Divisa: EUR

**FMX03093** u Abrepuertas 300AD-412-S, referencia 3093 de Fermax - de Fermax
Precio: 37.00
Empotrar. El abrepuertas eléctrico de empotrar es un dispositivo que se instala en el marco de la puerta para controlar su apertura desde un lugar remoto mediante un dispositivo eléctrico. En una instalación de portero electrónico es posible activar el abrepuertas de la entrada al edificio y permitir el acceso de la visita desde el teléfono o monitor de la vivienda al presionar el botón ´llave´ de abrepuertas. Un abrepuertas de empotrar está compuesto por un mecanismo eléctrico y una armadura. SERIE 300 Este abrepuertas está compuesto por un mecanismo eléctrico serie 300, cuyas dimensiones son: 90(V)x20(H)mmx28(P)mm, al servirse en versión MAX permite un ajuste del pestillo de hasta 4mm. Empotrables en marcos de madera o metal. Se caracterizan por su diseño más robusto y su bajo consumo en corriente continua.
Incluye: Reversible (DIN Derecha o DIN Izquierda). Permite la apertura tanto a derechas como a izquierdas. No simétrico. Permite cambiar de mano pero teniendo en cuenta que el cuerpo no guarda simetría con el cambio de DIN DERECHA a DIN IZQUIERDA. NORMATIVA DIN La NORMATIVA DIN establece el sentido de apertura de la puerta y denomina el tipo de abrepuertas instalado. Observando la puerta desde el lado en el que las bisagras son visibles: -Si las bisagras están a la izquiera del observador, se trata de un abrepuertas DIN Izquierda. -Si las bisagras están a la derecha del observador, se trata de un abrepuertas DIN Derecha. Hay varios tipos de mecanismos de abrepuertas, depende del TIPO DE FUNCIONAMIENTO que se necesite. TIPO A-412_AUTOMÁTICO 12Vdc: • A-412 (Funcionamiento Automático y activación a 12 Vdc): el abrepuertas se desbloquea automáticamente al recibir un impulso de tensión de 12Vdc. El abrepuertas se vuelve a bloquear una vez se deja de dar tensión y mecánicamente se abre y cierra de nuevo la puerta. Para una correcta instalación el teton automático debe estar presionado unos 3mm por el resbalon de la puerta una vez este cerrada. D DESBLOQUEO El abrepuertas incluye una palanca de desbloqueo manual, que inhibe su funcionamiento, permitiendo el acceso libre. Armadura de empotrar Tipo S. Para puertas de paso. Embellecedor metálico gris tipo S que unido a un mecanismo eléctrico forma un abrepuertas de empotrar. Dimensiones: 25(H)x160(V) mm. Código EAN: 8424299030937
