# Cerradura de seguridad 850/25A, referencia 3102 de Fermax - de Fermax

- Propiedad del archivo: CONSTRUNARIO
- Formato: FIEBDC-3/2012
- Programa: Construnario Versión 3.51
- Fecha de los precios: 08/01/2024
- Divisa: EUR

**FMX03102** u Cerradura de seguridad 850/25A, referencia 3102 de Fermax - de Fermax
Precio: 335.00
Cerradura de seguridad para edificios. Seguridad en todos los sentidos Por fuera PROTECCIÓN contra intrusos, por dentro SEGURIDAD del edificio Cerradura de Seguridad. Un plus de seguridad para su videoportero . La sustitución del abrepuertas convencional por esta cerradura de acero inoxidable, permite ofrecer la doble seguridad que tanto comunidades como usuarios individuales necesitan: por fuera, protección frente a intrusos y en el interior, seguridad para el edificio, pues la puerta tiene el pasador echado en todo momento. Cerrar con llave la puerta principal del edificio es una costumbre común pero peligrosa: en caso de incendio, los usuarios pueden quedar atrapados. De hecho, las comunidades de vecinos tienen prohibida por ley esta práctica. Cierre Cuando la puerta se cierra, el pasador principal se dispara de forma automática dejando unidos el marco y la puerta. El sistema realiza de forma automática el mismo trabajo que cuando un usuario cierra la puerta con su propia llave. La cerradura automática de seguridad está diseñada para ofrecer una alta protección contra intrusiones ya que su pasador es macizo y dispone de condena antitarjeta. Apertura Para abrir la puerta desde una vivienda, basta con accionar el pulsador del videoportero: el pasador se retraerá de forma automática sin que nadie tenga que bajar con la llave para abrir. También se puede abrir desde dentro del portal con la propia manilla de la puerta o, en caso de que sea una reja, habilitando un pulsador interior. Desde fuera, el usuario puede abrir con llave o con cualquiera de los dispositivos que incorpore su videoportero: mando a distancia, lector de proximidad, etc. ESPECIFICACIONES TÉCNICAS Peso: 0,872 kg Medidas del producto embalado: 3x30,5x14,5 cm EAN 13: 8424299031026 Código EAN: 8424299031026
