# Adaptador de línea Duox, referencia 3255 de Fermax - de Fermax

- Propiedad del archivo: CONSTRUNARIO
- Formato: FIEBDC-3/2012
- Programa: Construnario Versión 3.51
- Fecha de los precios: 08/01/2024
- Divisa: EUR

**FMX03255** u Adaptador de línea Duox, referencia 3255 de Fermax - de Fermax
Precio: 12.00
En las instalaciones DUOX es necesario instalar un dispositivo adaptador de línea. Su función es la adaptación de la línea de transmisión. Dispone de un puente para poder realizar diferentes adaptaciones según el tipo de instalación. De reducido tamaño permiten su instalación en registros eléctricos. Se pueden atornillar directamente a la pared. ESPECIFICACIONES TÉCNICAS Alimentación: no requiere. Consumo: 0 mA Temperatura de funcionamiento: -10ºC a 55 ºC Dimensiones: 44 x 44 x 26 mm (alto-ancho-profundo). Peso: 0,0274 kg Medidas del producto embalado: 9x6,4x2,4 cm EAN 13: 8424299032559 Código EAN: 8424299032559
