# Desvio de llamada WIFI VDS WI-BOX, referencia 3266 de Fermax - de Fermax

- Propiedad del archivo: CONSTRUNARIO
- Formato: FIEBDC-3/2012
- Programa: Construnario Versión 3.51
- Fecha de los precios: 08/01/2024
- Divisa: EUR

**FMX03266** u Desvio de llamada WIFI VDS WI-BOX, referencia 3266 de Fermax - de Fermax
Precio: 150.00
Wi-Box es un dispositivo WiFi con tecnología VDS que permite desviar las llamadas recibidas en el monitor o teléfono VDS de la vivienda al móvil. Sólo es necesario descargar la aplicación Wi-Box de Fermax, disponible de forma gratuita en Play Store y App Store y emparejarla con el módulo Wi-Box. Se instala físicamente cerca del terminal VDS, en paralelo y actúa como un terminal más, y por medio de la aplicación Wi-Box es posible realizar de forma remota las funciones que haces desde el terminal de la vivienda, y ¡muchas más!, conectividad para todos desde cualquier lugar. ESPECIFICACIONES TÉCNICAS Dimensiones del producto (Ancho x Alto x Profundo mm): 80 x 80 x 20 mm. // 3,14 x 3,14 x 0,78 pulgadas Conectividad: Wifi (2,4 Ghz) Fecha y hora: Autonomía 24h sin alimentación Tensión de alimentación: 18 Vcc (el módulo se alimenta directamente del terminal) Consumo máximo: 2.7 W Consumo en reposo (emparejado y conectado): 1.8 W Temperatura de funcionamiento (ºC); Humedad: [-5ºC, +40ºC]; [0%, 90%] Peso del producto (kg): 0,097 Adaptador de línea: Sí. Incluida resistencia 75 Ohm para ajuste impedancia del vídeo (V, M) Bornes Cable con conector molex: +, L, -, V, M, Ct, F1 Código EAN: 8424299032665
