# Módulo relé Duox Plus, referencia 3267 de Fermax - de Fermax

- Propiedad del archivo: CONSTRUNARIO
- Formato: FIEBDC-3/2012
- Programa: Construnario Versión 3.51
- Fecha de los precios: 08/01/2024
- Divisa: EUR

**FMX03267** u Módulo relé Duox Plus, referencia 3267 de Fermax - de Fermax
Precio: 129.00
Módulo relé Duox Plus, referencia 3267 de Fermax - Alimentación: 18 - 24 Vcc (no polarizado, a través de BUS INPUT o BUS OUTPUT). - Consumo: * En reposo: 1,24 W. * Máximo: 4,4 W. - Temperatura de funcionamiento: [0, 40ºC]. - IP: 20. - (+12V): Salida auxiliar de tensión 12Vcc (máx. 300mA). - Contactos de relé libres de potencial: - C: Común. - NC: Normalmente cerrado. - NO: Normalmente abierto. * Corriente máxima: 3A. * Tensión máxima: 250VAC o 30VCC. Peso: 0,365543 kg Medidas del producto embalado: 7,5x23x17,8 cm EAN 13: 8424299032672 El Relé DUOX PLUS permite disponer en las instalaciones DUOX PLUS de un relé libre de potencial, con varios modos configurables de funcionamiento y activación: - Activación del relé mediante comandos generados desde los terminales de vivienda, placas o conserjerías. - Activación externa mediante pulsadores, interruptores externos adicionales, etc. El Relé DUOX PLUS puede instalarse en cualquier parte del bus DUOX PLUS. Es posible instalar uno o varios relés: por apartamento, bloque o instalación. Sistema: DUOX PLUS (2 hilos digital). Código EAN: 8424299032672
