# Regenerador Dual Duox Plus 1 S, referencia 3268 de Fermax - de Fermax

- Propiedad del archivo: CONSTRUNARIO
- Formato: FIEBDC-3/2012
- Programa: Construnario Versión 3.51
- Fecha de los precios: 08/01/2024
- Divisa: EUR

**FMX03268** u Regenerador Dual Duox Plus 1 S, referencia 3268 de Fermax - de Fermax
Precio: 130.00
Regenerador Dual Duox Plus 1 S, referencia 3268 de Fermax El montaje puede realizarse tanto por fijación atornillada, como por instalación en carril DIN. Dimensiones: 86 (H) x 89 (V) x 26 (P) mm. Tensión alimentación 18 - 24 Vdc Consumo en reposo 1,8 W. Consumo máximo 2,16 W. Para más de 5 bloques y otras topologías, ver libro técnico DUOX PLUS 970122. Medidas del producto embalado: 6,4x10,8x9,6 cm EAN 13: 8424299032689 FUNCIONES El Regenerador DUAL DUOX PLUS 1S puede emplearse con los siguientes propósitos: • Aumento de la capacidad de la instalación en distancia y / o carga de terminales. El regenerador se tiene que conectar en un punto donde la señal sea aceptable (por ejemplo, donde un monitor funcione correctamente). - 1. Extensión distancia placa. - 2. Extensión monitores. - 3. Regeneración señal. • Aislamiento de secciones (troncales,…). Las dos secciones entre las que se instala quedan aisladas ante cortocircuitos, carga y reflexiones de señal. • Cuando se alimenta por un puerto, el regenerador permite pasar hacia el otro puerto una corriente máxima de 1.6 A. • Además en modalidad como regenerador multicanal, establecimiento de conversaciones simultáneas en diferentes bloques. CARACTERÍSTICAS TÉCNICAS El montaje puede realizarse tanto por fijación atornillada, como por instalación en carril DIN. Dimensiones: 86 (H) x 89 (V) x 26 (P) mm. Conexionado - El regenerador puede alimentarse por cualquiera de sus dos puertos, pero no por ambos simultáneamente. De hacerlo, el regenerador aislará la corriente entre la borna INPUT y la borna OUTPUT, apagándose por protección. Sistema DUOX: Es el primer sistema completamente digital en tecnología dos hilos no polarizados. Es el sistema tecnológicamente más avanzado del mundo, que permite una instalación rápida con tan sólo dos hilos. El sistema de instalación más simplificado y avanzado del mercado. Maximiza las capacidades de los sistemas de intercomunicación gracias a la transmisión digital de audio y video. Duox ofrece la máxima sencillez de instalación que posibilita la transmisión de todas las señales: alimentación, audio, video y datos con las máximas capacidades. Permite gestionar - Desde 1 a 999999 viviendas: • Llamadas desde Placa Pulsadores: 99. • Llamadas desde Placa Teclado: - Sub-Bloque: 99. - Bloque: 9999. - Entrada General: 999999. - Desde 1 a 10 placas: • Número de Placas: - Entradas Generales: 10. - Bloque: 10. - Sub-Bloque: 10. La distancia máxima dependerá de la topología y cable de la instalación. Ver tabla de secciones y distancias para más detalles. Con DUOX tienes la máxima versatilidad, gracias a la estabilidad y robustez en la transmisión de la señal de este sistema completamente digital que evita cualquier posible reflexión e interferencia en la instalación. El amplificador DUOX incluye de serie sintetizador de voz. Al accionarse el abrepuertas se emite un mensaje: "puerta abierta, cierre después de entrar". En cada vivienda se pueden instalar hasta 3 terminales (teléfonos/monitores). Los terminales de vivienda requieren de una sencilla programación. Mediante esta programación se asigna a cada terminal un código de llamada. La comunicación es privada. Cableado: Se puede seleccionar cualquier tipo de cable: paralelo, par trenzado y UTP CAT5 en obra nueva, e incluso se puede utilizar el cableado existente en obras de reposición (5 hilos, timbre de 2 hilos o cable 4+N antiguo). 2 hilos sin polaridad. Se recomienda ver tabla de secciones-distancias-terminales-alimentación. Código EAN: 8424299032689
