# Regenerador Duox Plus 2S, referecia 3269 de Fermax - de Fermax

- Propiedad del archivo: CONSTRUNARIO
- Formato: FIEBDC-3/2012
- Programa: Construnario Versión 3.51
- Fecha de los precios: 08/01/2024
- Divisa: EUR

**FMX03269** u Regenerador Duox Plus 2S, referecia 3269 de Fermax - de Fermax
Precio: 205.00
Regenerador Duox Plus 2S, referecia 3269 de Fermax Señal mínima de datos de entrada (sin rizado) 1 Vp. Posibilidad de instalar hasta 5 dispositivos en cascada de los diferentes modelos de regeneradores DUOX PLUS. Peso: 0,5384086 kg Medidas del producto embalado: 7,5x23x17,8 cm EAN 13: 8424299032696 El regenerador dual DUOX PLUS 2S es un dispositivo intermedio de una instalación DUOX con las siguientes características y funciones: • ALIMENTACIÓN, DISTRIBUCIÓN Y REGENARACIÓN DE SEÑAL: El dispositivo permite disponer de dos troncales alimentadas con señal regenerada (igual que cuando es generada por la placa o los terminales). Modo sólo troncales: El consumo total de dispositivos (monitores+regenerador) no debe superar el amperaje de la fuente (2,5A). Además opcionalmente permite alimentar las placas también. Modo Alimentación troncales+placas: El consumo total de dispositivos (monitores+placas+regenerador) no debe superar el amperaje de la fuente (2,5A). Además es posible reforzar puntualmente la señal sin necesidad de aportar alimentación adicional. Modo regeneración de señal: En caso de ser necesario reforzar el nivel de señal en un punto de instalación, es posible utilizar el regenerador sin alimentación adicional. Para más detalles acerca de esta y otras topologías, consultar el Libro Técnico DUOX PLUS Cód. 970122b. • AISLAMIENTO: Los equipos conectados a cada uno de los puertos no se verán afectados ante cortocircuitos u otros problemas en los otros puertos. Código EAN: 8424299032696
