# Filtro Duox Plus 24Vcc, referencia 3289 de Fermax - de Fermax

- Propiedad del archivo: CONSTRUNARIO
- Formato: FIEBDC-3/2012
- Programa: Construnario Versión 3.51
- Fecha de los precios: 08/01/2024
- Divisa: EUR

**FMX03289** u Filtro Duox Plus 24Vcc, referencia 3289 de Fermax - de Fermax
Precio: 76.00
Filtro Duox Plus 24Vcc, referencia 3289 de Fermax Dimensiones DIN 4: 70x 90x60 mm Alimentación: - Sistema DUOX: 18 Vdc Corriente de salida: 18 Vdc. Fuentes de hasta 3,5 A. Tensión de entrada Sistema DUOX: 18 Vdc. Peso: 0,2473086 kg Medidas del producto embalado: 6,2x9,8x7,2 cm EAN 13: 8424299032894 Formato carril DIN-4 para facilitar su instalación en el interior de una caja de equipos eléctricos, o bien, se pueden atornillar directamente sobre la pared. La fuente no puede conectarse directamente al bus, dadas las características del Sistema DUOX, ya que la alimentación y los datos van por los mismos hilos. Esta requiere del Módulo de conexiones. El Módulo conexiones del Alimentador debe estar conectado directamente al bus con la distancia de cable más corta posible. Este módulo evita que la alimentación perturbe el funcionamiento del resto de señales que circulan por el sistema y además será el que permita conectar más fuentes si el sistema lo requiere. Código EAN: 8424299032894
