# Marco universal, referencia 3388 de Fermax - de Fermax

- Propiedad del archivo: CONSTRUNARIO
- Formato: FIEBDC-3/2012
- Programa: Construnario Versión 3.51
- Fecha de los precios: 08/01/2024
- Divisa: EUR

**FMX03388** u Marco universal, referencia 3388 de Fermax - de Fermax
Precio: 12.00
Complemento estético para ocultar huecos dejados por otros equipos y evitar las manchas en la pared que se pueden producir por el uso frecuente. Medidas: 120 x 240 mm (ancho x alto). Se puede instalar con los siguientes equipos: - Monitores Smile de 3,5’’ - Teléfonos: iLOFT, Loft y Citymax." ESPECIFICACIONES TÉCNICAS Peso: 0,09785 kg Medidas del producto embalado: 0,5x24x12 cm EAN 13: 8424299033884 Código EAN: 8424299033884
