# Teléfono modelo Loft VDS Basic, referencia 3390 de Fermax - de Fermax

- Propiedad del archivo: CONSTRUNARIO
- Formato: FIEBDC-3/2012
- Programa: Construnario Versión 3.51
- Fecha de los precios: 08/01/2024
- Divisa: EUR

**FMX03390** u Teléfono modelo Loft VDS Basic, referencia 3390 de Fermax - de Fermax
Precio: 42.00
Terminal de audio. Instalado en las viviendas, permite la comunicación con la placa de calle y la apertura de la puerta. Un nuevo concepto de teléfono para la vivienda. Un diseño integrado, acorde a las nuevas tendencias y estilos de vida, sencillo y funcional que aúna calidad y diseño. Su pureza de líneas, su tecnología y prestaciones hacen de este equipo un elemento elegante y perfecto para cualquier hogar. Está fabricado en plástico ABS de alto impacto, con acabado texturizado de fácil limpieza y protección ultravioleta para mayor resistencia a la luz. De instalación mural y fácil fijación. Sistema VDS: Sistema de portero y videoportero de instalación simplificada, que no emplea hilos de llamada por vivienda. La llamada se efectúa mediante la transmisión de un código de llamada digital generado por el amplificador VDS. - En obra nueva, la instalación puede realizarse con el siguiente tipo de cableado: UTP CAT5 / 5 Hilos / 3 hilos + Coaxial (video). Permite gestionar edificios de hasta 199 viviendas, 2 accesos de entrada y central de conserjería. Distancia máxima desde primer acceso a última vivienda: 200 m. - En reposición, se puede realizar el cambio de portero analógico a videoportero aprovechando el cableado existente. La capacidad y distancia del sistema dependerá del cableado de la instalación. El amplificador VDS incluye de serie sintetizador de voz. Al accionarse el abrepuertas se emite un mensaje: "puerta abierta, cierre después de entrar". Los terminales de vivienda requieren de una sencilla programación que se realiza desde la placa de calle. Mediante esta programación se asigna a cada terminal (teléfono o monitor) un código de llamada. La comunicación es privada. Cableado Audio: bus de 3 hilos. Video: UTP CAT5 / 5 Hilos / 3 hilos + Coaxial (video). Distancia máxima desde primer acceso a última vivienda: 200 m. Código EAN: 8424299033907
