# Teléfono modelo Loft 4+N Extra, referencia 3394 de Fermax. Permite la comunicación con la placa de calle y la apertura de la puerta - de Fermax

- Propiedad del archivo: CONSTRUNARIO
- Formato: FIEBDC-3/2012
- Programa: Construnario Versión 3.51
- Fecha de los precios: 08/01/2024
- Divisa: EUR

**FMX03394** u Teléfono modelo Loft 4+N Extra, referencia 3394 de Fermax. Permite la comunicación con la placa de calle y la apertura de la puerta - de Fermax
Precio: 40.00
Terminal de audio. Instalado en las viviendas, permite la comunicación con la placa de calle y la apertura de la puerta. Un nuevo concepto de teléfono para la vivienda. Un diseño integrado, acorde a las nuevas tendencias y estilos de vida, sencillo y funcional que aúna calidad y diseño. Su pureza de líneas, su tecnología y prestaciones hacen de este equipo un elemento elegante y perfecto para cualquier hogar. Está fabricado en plástico ABS de alto impacto, con acabado texturizado de fácil limpieza y protección ultravioleta para mayor resistencia a la luz. De instalación mural y fácil fijación. Sistema Convencional: emplea hilos comunes a toda la instalación más 1 hilo de llamada (o retorno de llamada) por vivienda. Recomendado en edificios de tamaño pequeño/medio (hasta 50 vecinos aprox.), con varios accesos y central de conserjería. Para urbanizaciones con entrada general y bloques interiores. Cableado: - Portero: 4 hilos comunes + N (1 hilo de llamada por vivienda). - Videoportero: 7 hilos comunes + 1 coaxial de video+ N (1 hilo de llamada por vivienda). Máxima distancia en la instalación en función de la sección del cable empleado (consultar manuales técnicos) ESPECIFICACIONES TÉCNICAS El terminal incorpora un imán en la zona del auricular que permite que el brazo quede bien colgado y fijo a la base. Esto impide que el brazo se caiga durante su colgado dañando la pared y también evita que provoque averías en la instalación por estar mal colgado. Atornillable en superficie. Alimentación del sistema: - Audio: 12 Vac - Video: 18 Vdc Botón de abrepuertas y llamada a conserje. Regulación de volumen de llamada Código EAN: 8424299033945
