# Brazo modelo Loft con bucle inductivo, referencia 3441 de Fermax - de Fermax

- Propiedad del archivo: CONSTRUNARIO
- Formato: FIEBDC-3/2012
- Programa: Construnario Versión 3.51
- Fecha de los precios: 08/01/2024
- Divisa: EUR

**FMX03441** u Brazo modelo Loft con bucle inductivo, referencia 3441 de Fermax - de Fermax
Precio: 41.00
EAN: 8424299034416 Código EAN: 8424299034416
