# Brazo para modelo Veo con bucle inductivo, referencia 3443 - de Fermax

- Propiedad del archivo: CONSTRUNARIO
- Formato: FIEBDC-3/2012
- Programa: Construnario Versión 3.51
- Fecha de los precios: 08/01/2024
- Divisa: EUR

**FMX03443** u Brazo para modelo Veo con bucle inductivo, referencia 3443 - de Fermax
Precio: 41.00
Auricular Veo que incluye bucle inductivo Código EAN: 8424299034430
