# Teléfono Veo Duox Plus, referencia 3444 de Fermax. Con control de volumen - de Fermax

- Propiedad del archivo: CONSTRUNARIO
- Formato: FIEBDC-3/2012
- Programa: Construnario Versión 3.51
- Fecha de los precios: 08/01/2024
- Divisa: EUR

**FMX03444** u Teléfono Veo Duox Plus, referencia 3444 de Fermax. Con control de volumen - de Fermax
Precio: 40.00
Teléfono Veo Duox Plus, referencia 3444 de Fermax. Con control de volumen Dimensiones (mm): 82 x 214 x 43 Autoencendido: con esta funcionalidad es posible iniciar una conversación con la placa de calle sin llamada previa. (con placa nº 0 de su propio bloque o con la última placa desde la que se ha llamado y durante los 30 s. posteriores a la finalización de la misma). Montaje: superficie. Botón de abrepuertas y llamada a conserje. Regulación de volumen de llamada en el lateral. (interruptor 3 posiciones: no molestar, medio, alto). Timbre de puerta: para conexión directa del pulsador de llamada de la vivienda al teléfono. Comunicación privada. Secreto de conversación. 5 melodías seleccionables. Adaptador de línea incluido en el teléfono (A, C, posición por defecto OFF) Tiempo para responder o abrir desde que se produce la llamada: 30s. Tiempo de conversación: 90s. Tensión de alimentación: 18-24 Vcc Consumo: - en reposo: 0,3 W - máximo: 3,5 W Temperatura de funcionamiento: [-5ºC, +40ºC] Bornas: -, A, T, B, B EAN 13: 8424299034447 Terminal de audio. El teléfono VEO está fabricado en plástico ABS de alto impacto. Acabado texturizado para facilitar la limpieza y protección ultravioleta para que sea más resistente a la luz solar. El diseño único y exclusivo del auricular incorpora un imán que facilita al usuario el posicionamiento de éste, asegurando un colgado correcto al finalizar la conversación. Su diseño balanceado de líneas puras es distintivo, moderno y minimalista. Al recibir una llamada, cuando se descuelga el auricular, comienza la conversación con el visitante. La conversación finaliza automáticamente tras 90 segundos o cuando se cuelga el auricular. Para abrir la puerta, pulsar el botón azul de abrepuertas . De instalación mural y fácil fijación. Sistema: DUOX PLUS (2 hilos digital). Código EAN: 8424299034447
