# Soporte sobremesa para teléfono Loft, referencia 3749 de Fermax - de Fermax

- Propiedad del archivo: CONSTRUNARIO
- Formato: FIEBDC-3/2012
- Programa: Construnario Versión 3.51
- Fecha de los precios: 08/01/2024
- Divisa: EUR

**FMX03749** u Soporte sobremesa para teléfono Loft, referencia 3749 de Fermax - de Fermax
Precio: 49.00
Soporte de sobremesa para el teléfono LOFT. ESPECIFICACIONES TÉCNICAS Peso: 0,3502344 kg Medidas del producto embalado: 25,5x8x5 cm EAN 13: 8424299037493 Código EAN: 8424299037493
